# Escalier de secours

- Propriété du fichier: CYPE INGENIEROS, S.A.
- Format: FIEBDC-3/2002
- Devise: EUR
- Coûts indirects: 3.00 %
- Frais généraux: 13.00 %
- Bénéfice: 6.00 %
- TVA: 20.00 %

## T Équipements techniques

### TI Protections contre les incendies

#### TIU Escaliers de secours

**TIU010** U Escalier de secours.
Escalier métallique de secours situé à l'extérieur du bâtiment, composé de limons et paliers, pour 7 étages, de hauteur maximale d'étage 3 m, droit et à 2 volées droites, avec une largeur utile de 0,8 pour une charge d'exploitation de 400 kg/m², Euroclasse A1 de réaction au feu, selon NF EN 13501-1, élaborée en atelier et montée in situ via des assemblages soudés. Composé de: FONDATION en béton armé, réalisée avec béton C25/30 (XC1(F); D10; S3; Cl 0,4) prêt à l'emploi, et acier Fe E 500, avec une quantité approximative de 50 kg/m³, bétonnée sur couche de béton de propreté, au fond de l'excavation préalablement réalisée. STRUCTURE métallique de profilés d'acier S 275 JR laminé à chaud, constituée de deux supports intermédiaires avec profilés HEB, une poutre limon avec profilés IPE et une poutre console pour support de la poutre de palier avec profilés HEB. MARCHES ET PALIER de tôle larmée en acier galvanisé, de 3 mm d'épaisseur et RAMPE de 1,10 m de hauteur, à tube en acier laminé à froid, de 40x20x1,5 mm et 20x20x1,5 mm, mise en place dans tout son périmètre et dans la trémie de l'escalier. Comprend les plaques d'ancrage à la fondation et à la structure du bâtiment, les pièces spéciales et les épointages.
Critère d'évaluation économique: Le prix ne comprend pas l'excavation des fondations. Le prix comprend le ferraillage de l'armature (coupe, façonnage et assemblage des éléments) en atelier et la pose en coffrage sur site, mais il ne comprend pas le coffrage.
Inclut: Réalisation de la couche de béton de propreté. Mise en place de l'armature avec des séparateurs homologués. Coulage et compactage du béton. Couronnement et arase de la fondation avec les plaques d'ancrage. Séchage du béton. Implantation et marquage des axes des poteaux métalliques. Découpe et ajustement des pièces. Levage et présentation des poutres. Aplomb. Résolution des unions à la base de la fondation. Réglage de la pièce et ajustement des unions. Vérification finale de l'aplomb. Unions au bâtiment. Réalisation des rencontres spéciales et des arrêts. Application de deux couches d'impression anticorrosion.
Critère pour le métré: Nombre d'unités prévues, selon documentation graphique du Projet.
Critère pour le mémoire: On mesurera le nombre d'unités réellement exécutées selon les spécifications du Projet.

| Code | U | Désignation | Quantité | Prix | Montant |
|---|---|---|---|---|---|
| mt10hmf030d | m³ | Béton massif C12/15 (X0(F); D20; S2; Cl 1,0), prêt à l'emploi, selon NF EN 206. (matériau) | 1.050 | 105.84 | 111.13 |
| mt10haf030fOEc | m³ | Béton C25/30 (XC1(F); D10; S3; Cl 0,4), prêt à l'emploi, selon NF EN 206. (matériau) | 6.710 | 144.97 | 972.75 |
| mt07aco020a | U | Séparateur homologué pour fondations. (matériau) | 48.800 | 0.15 | 7.32 |
| mt07aco050a | kg | Ferraille élaborée en atelier industriel avec barres en acier haute adhérence, Fe E 500, de divers diamètres. (matériau) | 50.000 | 2.62 | 131.00 |
| mt41esc010a | U | Module d'escalier métallique de secours, droit et avec 2 volées droites par étage de 3 m de hauteur maximum, avec une largeur utile de 0,8 m, pour une charge d'exploitation de 400 kg/m², Euroclasse A1 de réaction au feu, selon NF EN 13501-1, composé de: structure métallique de profilés d'acier S 275 JR laminé à chaud, constituée de deux supports intermédiaires avec profilés HEB, une poutre limon avec profilés IPE et une poutre console pour support de la poutre de palier avec profilés HEB; marches et palier de tôle larmée en acier galvanisé, de 3 mm d'épaisseur; et rampe, de 1,10 m de hauteur, à tube en acier laminé à froid, de 40x20x1,5 mm et 20x20x1,5 mm, mise en place dans tout son périmètre et dans la trémie de l'escalier; avec préparation des surfaces au degré SA21/2 selon NF EN ISO 8501-1 et application postérieure de deux couches d'apprêt d'une épaisseur minimale de film sec de 30 microns par couche; élaboré en atelier. (matériau) | 7.000 | 4850.00 | 33950.00 |
| mt07ala010deb | kg | Acier laminé NF EN 10025 S275JR, en profilés laminés à chaud, pièces simples, pour applications structurales, finition avec impression antioxydante. Travaillé et monté en atelier, à placer avec assemblages soudés sur site. (matériau) | 70.000 | 1.54 | 107.80 |
| mq07gte010a | h | Grue autopropulsée à bras télescopique avec une capacité d'élévation de 12 t et 20 m de hauteur maximale de travail. (matériel) | 9.800 | 54.88 | 537.82 |
| mq08sol020 | h | Équipement et éléments auxiliaires pour soudure électrique. (matériel) | 20.000 | 3.42 | 68.40 |
| au00auh020 |  | Rigole pour le coulage du béton. | 1.000 | 0.00 | 0.00 |
| au00auh040 |  | Vibreur de béton, électrique. | 1.000 | 0.00 | 0.00 |
| mo043 | h | Compagnon professionnel III/CP2 ferrailleur. (main-d'œuvre) | 0.080 | 32.19 | 2.58 |
| mo090 | h | Ouvrier professionnel II/OP ferrailleur. (main-d'œuvre) | 0.120 | 28.63 | 3.44 |
| mo045 | h | Compagnon professionnel III/CP2 bétonneur. (main-d'œuvre) | 0.305 | 32.19 | 9.82 |
| mo092 | h | Ouvrier professionnel II/OP bétonneur. (main-d'œuvre) | 1.830 | 28.63 | 52.39 |
| mo047 | h | Compagnon professionnel III/CP2 charpentier métal. (main-d'œuvre) | 24.500 | 32.19 | 788.66 |
| mo094 | h | Ouvrier professionnel II/OP charpentier métal. (main-d'œuvre) | 24.500 | 28.63 | 701.44 |
| % | % | Frais de chantier des unités d'ouvrage | 2 % | 37444.55 | 748.89 |
|  |  | Coûts directs |  |  | 38193.44 |
