# Socle flottant antivibration, en béton armé, pour appui de machinerie

- Propriété du fichier: CYPE INGENIEROS, S.A.
- Format: FIEBDC-3/2002
- Devise: EUR
- Coûts indirects: 3.00 %
- Frais généraux: 13.00 %
- Bénéfice: 6.00 %
- TVA: 20.00 %

## G Structure et gros oeuvre

### GJ Socles

#### GJB Béton

**GJB020** U Socle flottant antivibration, en béton armé, pour appui de machinerie.
Socle continu flottant antivibration, en béton armé, pour appui de machinerie, de 150x100x16 cm, composé de béton C25/30 (XC1(F); D10; S3; Cl 0,4) prêt à l'emploi, et coulage à la benne, treillis soudé PAF C 200x200 mm en acier Fe E 500, sur une membrane en mousse de polyéthylène de haute densité, de 3 mm d'épaisseur, appuyée sur panneaux antivibration moulé avec fibre de verre et liant synthétique, de 50 mm d'épaisseur. Comprend la couche séparatrice en film de polyéthylène de 0,05 mm d'épaisseur et le coffrage périmétrique de brique creuse en terre cuite.
Inclut: Implantation et tracé du socle. Mise en place du film en polyéthylène. Mise en place et fixation du coffrage périmétrique. Mise en place du panneau antivibratoire. Mise en place de l'isolant acoustique. Mise en place des armatures avec des séparateurs homologués. Coulage et compactage du béton. Réglage et nivellement de la dalle de compression. Séchage du béton.
Critère pour le métré: Nombre d'unités prévues, selon documentation graphique du Projet.
Critère pour le mémoire: On mesurera le nombre d'unités réellement exécutées selon les spécifications du Projet.

| Code | U | Désignation | Quantité | Prix | Montant |
|---|---|---|---|---|---|
| mt16png010a | m² | Film de polyéthylène de 0,05 mm d'épaisseur et 46 g/m² de masse surfacique. (matériau) | 1.575 | 0.17 | 0.27 |
| mt04lvc010h | U | Brique creuse en terre cuite double, à revêtir, 33x16x9 cm, pour utilisation en maçonnerie protégée (pièce en P), densité 810 kg/m³, selon NF EN 771-1. (matériau) | 14.706 | 0.53 | 7.79 |
| mt08aaa010a | m³ | Eau. (matériau) | 0.004 | 1.50 | 0.01 |
| mt09mif010ca | t | Mortier industriel pour maçonnerie, de ciment, couleur grise, catégorie M-5 (résistance à la compression 5 N/mm²), fourni en sacs, selon NF EN 998-2. (matériau) | 0.012 | 53.48 | 0.64 |
| mt16pnc020a | m² | Membrane en mousse de polyéthylène de haute densité de 3 mm d'épaisseur; fournissant une réduction du niveau global de pression au bruit de choc de 16 dB. (matériau) | 1.575 | 0.52 | 0.82 |
| mt16pnc010a | m | Ruban viscoélastique autoadhésif, avec une autoprotection en aluminium, de 50 mm de largeur et de 1,5 mm d'épaisseur, pour le scellement des joints. (matériau) | 0.158 | 0.80 | 0.13 |
| mt16avg070a | U | Panneau antivibration moulé avec fibre de verre et liant synthétique, de 1150x550x50 mm et 2000 kg/cm² de charge maximale sous compression. (matériau) | 2.609 | 12.22 | 31.88 |
| mt07ame030adg | m² | Treillis soudé PAF C 200x200 mm, avec fils de fer longitudinaux de 4,5 mm de diamètre et fils de fer transversaux de 4,5 mm de diamètre, acier Fe E 500, selon NF A35-024. (matériau) | 1.650 | 3.32 | 5.48 |
| mt10haf030fOEc | m³ | Béton C25/30 (XC1(F); D10; S3; Cl 0,4), prêt à l'emploi, selon NF EN 206. (matériau) | 0.264 | 144.97 | 38.27 |
| au00auh010 |  | Benne à béton. | 1.000 | 0.00 | 0.00 |
| au00auh040 |  | Vibreur de béton, électrique. | 1.000 | 0.00 | 0.00 |
| mo042 | h | Compagnon professionnel III/CP2 du béton. (main-d'œuvre) | 0.330 | 32.19 | 10.62 |
| mo089 | h | Ouvrier professionnel II/OP du béton. (main-d'œuvre) | 0.330 | 28.63 | 9.45 |
| mo020 | h | Compagnon professionnel III/CP2 construction. (main-d'œuvre) | 0.372 | 30.66 | 11.41 |
| mo113 | h | Ouvrier d'exécution I/OE1 construction. (main-d'œuvre) | 0.186 | 25.69 | 4.78 |
| mo054 | h | Compagnon professionnel III/CP2 poseur d'isolants rigides ou flexibles. (main-d'œuvre) | 0.304 | 31.65 | 9.62 |
| mo101 | h | Ouvrier professionnel II/OP poseur d'isolants rigides ou flexibles. (main-d'œuvre) | 0.152 | 27.27 | 4.15 |
| % | % | Frais de chantier des unités d'ouvrage | 2 % | 135.32 | 2.71 |
|  |  | Coûts directs |  |  | 138.03 |
